# Vàlvula de tall

- Propietat de l'arxiu: CYPE INGENIEROS, S.A.
- Format: FIEBDC-3/2002
- Divisa: EUR
- Costos indirectes: 3.00 %
- IVA: 21.00 %

## I Instal·lacions

### IF Fontaneria

#### IFW Elements

**IFW010** U Vàlvula de tall.
Vàlvula d'esfera de llautó CW617N acabat cromat, sèrie Tajo 2000 "ARCO", de 1/4", per roscar, PN=50 bar i temperatura de servei des de -20°C (excloent congelació) fins a 140°C.
Inclou: Replanteig. Col·locació, connexionat i comprovació del seu correcte funcionament.
Criteri d'amidament de projecte: Nombre d'unitats previstes, segons documentació gràfica de Projecte.
Criteri de mesura d'obra: Es mesurarà el nombre d'unitats realment executades segons especificacions de Projecte.

| Codi | Ut | Descripció | Rendiment | Preu | Import |
|---|---|---|---|---|---|
| mt37ava010j | U | Vàlvula d'esfera, sèrie Tajo 2000 "ARCO", de 1/4", per roscar segons UNE-EN ISO 228-1, PN=50 bar i temperatura de servei des de -20°C (excloent congelació) fins a 140°C, formada per cos de llautó CW617N acabat cromat segons UNE-EN 12165, comandament d'acer inoxidable AISI 403, assentaments de l'obturador i sistema de rosca de premsa de PTFE que permet el recollament, segons UNE-EN 13828. (material) | 1.000 | 8.93 | 8.93 |
| mt37www010 | U | Material auxiliar per a instal·lacions de lampisteria. (material) | 1.000 | 1.40 | 1.40 |
| mo008 | h | Oficial 1ª lampista. (mà d'obra) | 0.066 | 26.41 | 1.74 |
| mo107 | h | Ajudant lampista. (mà d'obra) | 0.066 | 22.70 | 1.50 |
| % | % | Costos directes complementaris | 2 % | 13.57 | 0.27 |
|  |  | Costos directes |  |  | 13.84 |
